# Pintura plástica satinada de especial blancura, referencia Duraqua de Duraval. Blanco

- Propiedad del archivo: CONSTRUNARIO
- Formato: FIEBDC-3/2012
- Programa: Construnario Versión 3.51
- Fecha de los precios: 08/09/2022
- Divisa: EUR

**DURAQUA** l Pintura plástica satinada de especial blancura, referencia Duraqua de Duraval. Blanco
Pintura plástica satinada de especial blancura, excelente lavabilidad y buena cubrición. Recomendada para resultados de calidad. Propiedades Principales Acabado satinado elegante Blanco luminoso Excelente lavabilidad Buena cubrición Con conservante antimoho No salpica Usos recomendados Interior y exterior sobre todo tipo de materiales de obra como yeso, cemento, revoco, hormigón o ladrillo. Apto para uso en el exterior en blanco y colores claros. Presentación Colores: Blanco / Base BL Colorbox Decoración: Blanco / Base BL Envases: 0,75 L; 4 L; 12 L
