# Control Central Remoto

- Propiedad del archivo: CONSTRUNARIO
- Formato: FIEBDC-3/2012
- Programa: Construnario Versión 3.51
- Fecha de los precios: 11/03/2014
- Divisa: EUR

**TCBSC642TLE2** u Control Central Remoto
Control centralizado marca Toshiba para una red de hasta 64 unidades interiores de forma individual o por grupos de 16 unidades. Control de 1 a 4 zonas (hasta 16 u.i. en cada una) o 64 grupos de 8 unidades interiores cada uno. Permite restringir niveles de libertad al mando individual desde el central. Permite el control de un ventilador externo a través de la unidad interior. Se puede usar con otro control central (hasta 10 controles centrales en un solo circuito). Dos modos de selección de Control: Modo Control central/Modo Control remoto. Es posible habilitar el control local de cualquiera de las zonas o de todas ellas. Se puede conectar al adaptador TCBPCNT30LE2 (excepto modelos RAV 560/800 KRT) Compatible con el programador semanal TCBEXS21TLE. La asociación de la unidad interior con la función de temporización central es opcional.
