# Tapa cubremódulos gris (1 m), referencia 48019 de IDE - de IDE Electric

- Propiedad del archivo: CONSTRUNARIO
- Formato: FIEBDC-3/2012
- Programa: Construnario Versión 3.51
- Fecha de los precios: 06/06/2024
- Divisa: EUR

**48019** u Tapa cubremódulos gris (1 m), referencia 48019 de IDE - de IDE Electric
Precio: 7.33
Materiales: PVC. Las tapas de 1 m no se recomiendan para tapas modulares metálicas. Código EAN: 8431044480190 Código eCl@ss 6.0: EC000456
