# Kit Raíl DIN 24 módulos y soportes de ensamblaje de IDE - de IDE Electric

- Propiedad del archivo: CONSTRUNARIO
- Formato: FIEBDC-3/2012
- Programa: Construnario Versión 3.51
- Fecha de los precios: 06/06/2024
- Divisa: EUR

**48242** u Kit Raíl DIN 24 módulos y soportes de ensamblaje de IDE - de IDE Electric
Precio: 23.48
MATERIALES: Acero galvanizado. Sistema de fijación mediante soportes clipados, regulables en profundidad. Código EAN: 8431044037431 Código eCl@ss 6.0: EC002620
