# Kit de aislamiento necesario para cumplir el IP65, referencia 48690 de IDE - de IDE Electric

- Propiedad del archivo: CONSTRUNARIO
- Formato: FIEBDC-3/2012
- Programa: Construnario Versión 3.51
- Fecha de los precios: 06/06/2024
- Divisa: EUR

**48690** u Kit de aislamiento necesario para cumplir el IP65, referencia 48690 de IDE - de IDE Electric
Precio: 14.82
Necesario para alcanzar el grado de protección IP65 en armarios compactos tipo BIG y FSC. Código EAN: 8431044062402
