# Pack rejilla de ventilación 105x154 2ud, referencia 49331 de IDE - de IDE Electric

- Propiedad del archivo: CONSTRUNARIO
- Formato: FIEBDC-3/2012
- Programa: Construnario Versión 3.51
- Fecha de los precios: 06/06/2024
- Divisa: EUR

**49331** u Pack rejilla de ventilación 105x154 2ud, referencia 49331 de IDE - de IDE Electric
Precio: 8.46
Fabricadas en acero laminado en frío RAL 7035. Suministradas en pack de 2 unidades. Código EAN: 8431044018621 Código ETIM 6.0: EC001301
