# Pack rejilla de ventilación 167x105 con junta de goma 2ud IP33, referencia 49336 de IDE - de IDE Electric

- Propiedad del archivo: CONSTRUNARIO
- Formato: FIEBDC-3/2012
- Programa: Construnario Versión 3.51
- Fecha de los precios: 06/06/2024
- Divisa: EUR

**49336** u Pack rejilla de ventilación 167x105 con junta de goma 2ud IP33, referencia 49336 de IDE - de IDE Electric
Precio: 12.49
Fabricadas en acero laminado en frío RAL 7035. Suministradas en pack de 2 unidades. Incorpora junta de goma. Código EAN: 8431044065052 Código ETIM 6.0: EC001301
