# Registro cortafuegos para hueco 455x505x22 resistencia 60, referencia 60RF4550 de IDE - de IDE Electric

- Propiedad del archivo: CONSTRUNARIO
- Formato: FIEBDC-3/2012
- Programa: Construnario Versión 3.51
- Fecha de los precios: 06/06/2024
- Divisa: EUR

**60RF4550** u Registro cortafuegos para hueco 455x505x22 resistencia 60, referencia 60RF4550 de IDE - de IDE Electric
Precio: 315.29
Empotrar - RF60 - RAL9003. Código EAN: 8431044291000 Código ETIM 6.0: EC000456
