# Armarios de puerta única con placa de montaje IP65 de IDE. 1650X1000X400 - de IDE Electric

- Propiedad del archivo: CONSTRUNARIO
- Formato: FIEBDC-3/2012
- Programa: Construnario Versión 3.51
- Fecha de los precios: 06/06/2024
- Divisa: EUR

**BIG16510040PO** u Armarios de puerta única con placa de montaje IP65 de IDE. 1650X1000X400 - de IDE Electric
Precio: 1665.62
Acero laminado RAL 7035. Armario autoportante compacto de puerta opaca. Incorporan tapas para la entrada de cables. Suministrados CON placa de montaje. Para alcanzar el grado de protección IP65 es necesario solicitar el kit de aislamiento 48690. Código EAN: 8431044187075 Código eCl@ss 6.0: EC000058
