# Bandeja extraíble para bastidor modular, referencia BNE6060/BTM de IDE. 45x405x450 - de IDE Electric

- Propiedad del archivo: CONSTRUNARIO
- Formato: FIEBDC-3/2012
- Programa: Construnario Versión 3.51
- Fecha de los precios: 06/06/2024
- Divisa: EUR

**BNE6060_BTM** u Bandeja extraíble para bastidor modular, referencia BNE6060/BTM de IDE. 45x405x450 - de IDE Electric
Precio: 197.86
Bandeja extraíble para armario con perfiles de bastidor modular Código EAN: 8431044397368 Código ETIM 8.0: EC002620
