# Conjunto RTR plástica + caja de distribución, referencia RTR50608PLAS/DFF54/PH de IDE. 500x600x80. DFF54PO/PH - de IDE Electric

- Propiedad del archivo: CONSTRUNARIO
- Formato: FIEBDC-3/2012
- Programa: Construnario Versión 3.51
- Fecha de los precios: 06/06/2024
- Divisa: EUR

**DFF54PHRTR50608PLAS** u Conjunto RTR plástica + caja de distribución, referencia RTR50608PLAS/DFF54/PH de IDE. 500x600x80. DFF54PO/PH - de IDE Electric
Precio: 208.96
Conjunto RTR plástica + caja de distribución, referencia RTR50608PLAS/DFF54/PH de IDE. 500x600x80. DFF54PO/PH Grado de protección IP40 Resistencia al impacto IK08 Resistencia al hilo incandescente Paredes convencionales 650 ºC Paredes huecas (versión PH) 850 ºC Rango de temperatura ambiente -25 ºC / +40 ºC Tensión máxima de empleo 1000 V AC / 1500 V DC Gama de productos Cajas de empotrar con ICP (4 módulos) más 16, 24, 28, 40 y 54 módulos de capacidad, con ventana opaca. Materiales Materiales plásticos libres de halógenos. Marco y ventana opaca: ABS blanco RAL9003. Base: PS negro. Suministro Suministrados en embalaje individual. Los embalajes múltiples se conforman enfajando con film transparente los embalajes individuales. Se suministran con todos los elementos ensamblados. Código EAN: 8431044369495 Código ETIM 8.0: EC002601
