# Caja bornas INOX 316L abisagrada, referencia ELAB4020135/INX-316 de IDE. Medidas: 400x200x135 lat. lisos tapa atornillada-IP66 - de IDE Electric

- Propiedad del archivo: CONSTRUNARIO
- Formato: FIEBDC-3/2012
- Programa: Construnario Versión 3.51
- Fecha de los precios: 06/06/2024
- Divisa: EUR

**ELAB4020135_INX-316** u Caja bornas INOX 316L abisagrada, referencia ELAB4020135/INX-316 de IDE. Medidas: 400x200x135 lat. lisos tapa atornillada-IP66 - de IDE Electric
Precio: 582.83
Acero Inoxidable: AISI 316L Satinado Scotch 320. Cajas suministradas sin placa de montaje. Con laterales lisos y tapa atornillada y abisagrada. Código EAN: 8431044263496 Código ETIM 6.0: EC002713
