# Intercambiador agua-aire techo, referencia IGVT2500/230 de IDE. 2500 W - de IDE Electric

- Propiedad del archivo: CONSTRUNARIO
- Formato: FIEBDC-3/2012
- Programa: Construnario Versión 3.51
- Fecha de los precios: 06/06/2024
- Divisa: EUR

**IGVT2500230** u Intercambiador agua-aire techo, referencia IGVT2500/230 de IDE. 2500 W - de IDE Electric
Precio: 3305.45
Intercambiador agua-aire TECHO 3400 W. Código EAN: 8431044250892 Código ETIM 6.0: EC002515
