# Perfil de partición para armario 500 mm de profundidad de IDE. 2 perfiles - de IDE Electric

- Propiedad del archivo: CONSTRUNARIO
- Formato: FIEBDC-3/2012
- Programa: Construnario Versión 3.51
- Fecha de los precios: 06/06/2024
- Divisa: EUR

**PPI500** u Perfil de partición para armario 500 mm de profundidad de IDE. 2 perfiles - de IDE Electric
Precio: 36.82
MATERIALES: Acero galvanizado. Permiten sectorizar el interior del armario. Suministro: Pack de 2 perfiles por referencia con la tornillería necesaria para su montaje. PARA ARMARIOS TIPO: FSC - ENL. Código EAN: 8431044019062 Código eCl@ss 6.0: EC002518
