# Rit único con placa hidrófuga 2000x1000x500 IP55, de IDE - de IDE Electric

- Propiedad del archivo: CONSTRUNARIO
- Formato: FIEBDC-3/2012
- Programa: Construnario Versión 3.51
- Fecha de los precios: 06/06/2024
- Divisa: EUR

**RITU20010050** u Rit único con placa hidrófuga 2000x1000x500 IP55, de IDE - de IDE Electric
Precio: 1683.08
RITM: RIT modular compacto único superior/inferior. Edificaciones hasta 10 PAU que integren todos los servicios. Superficie - IP55 - RAL7035. Código EAN: 8431044048482 Código ETIM 6.0: EC000374
