# Zócalos en poliéster (armarios IP55), referencia ZOC10030/P de IDE. Medidas: 60x1000x300 - de IDE Electric

- Propiedad del archivo: CONSTRUNARIO
- Formato: FIEBDC-3/2012
- Programa: Construnario Versión 3.51
- Fecha de los precios: 06/06/2024
- Divisa: EUR

**ZOC10030_P** u Zócalos en poliéster (armarios IP55), referencia ZOC10030/P de IDE. Medidas: 60x1000x300 - de IDE Electric
Precio: 223.21
MATERIALES: Poliéster RAL7035. Altura de 60 mm. PARA ARMARIOS TIPO: Poliéster IP55. Código EAN: 8431044110677 Código ETIM 6.0: EC000721
