# Válvula de cierre rápido para la purga automática de fangos y lodos para calderas de vapor, modelo 660 A de VYC

- Propiedad del archivo: CONSTRUNARIO
- Formato: FIEBDC-3/2012
- Programa: Construnario Versión 3.51
- Fecha de los precios: 10/10/2022
- Divisa: EUR

**660A_VYC** u Válvula de cierre rápido para la purga automática de fangos y lodos para calderas de vapor, modelo 660 A de VYC
El agua de la caldera contiene sales, cuya concentración aumenta por la continua evaporación. Si no se eliminan estas sales, al aumentar la densidad del agua de la caldera se forman burbujas y espumas. Para evitar la formación de incrustaciones calcáreas, es necesario un tratamiento adecuado del agua de alimentación, consecuentemente ciertas sales se ven alteradas produciendo impurezas que sedimentan en forma de lodos e incrustaciones, adheriéndose a las paredes o fondo de la caldera y a los tubos de combustión, conjuntamente con partículas de suciedad, restos de electrodos, ácido carbónico, oxígeno, etc. Ello origina un alto índice de corrosión que puede: Destruir la chapa de la caldera, ocasionando altos costes de mantenimiento. Producir tensiones térmicas, originando grietas en la chapa y cordones de soldadura. Entorpecer notablemente la transmisión térmica, lo que supone un innecesario y excesivo consumo de combustible.
