# Cerrojo giratorio macizo de acero HookLook de Winkhaus. Con agarre por detrás. Indicado para puertas antirrobo RC1 a RC3

- Propiedad del archivo: CONSTRUNARIO
- Formato: FIEBDC-3/2012
- Programa: Construnario Versión 3.51
- Fecha de los precios: 11/10/2022
- Divisa: EUR

**HOOKLOOK** u Cerrojo giratorio macizo de acero HookLook de Winkhaus. Con agarre por detrás. Indicado para puertas antirrobo RC1 a RC3
Los componentes optimizados entre sí de la cerradura de seguridad son tan sólidos como su aspecto. Por tanto, destaca por su seguridad de funcionamiento duradera. Los componentes macizos y la producción exacta suavizan el mecanismo de cierre y maximizan la fuerza de cierre que resiste casi cualquier herramienta de robo. Gracias a su diseño modular flexible, las cerraduras se adaptan a todo tipo de puertas exteriores convencionales de madera, plástico o metal. También se pueden elegir el tipo de cerradura y el número de puntos de cierre adicionales conforme a las necesidades de protección y los peligros potenciales.
