# Chimenea línea contemporánea modelo Glam de Bastida. Medidas: 145 x 2 x 73 cm

- Propiedad del archivo: CONSTRUNARIO
- Formato: FIEBDC-3/2012
- Programa: Construnario Versión 3.51
- Fecha de los precios: 19/12/2022
- Divisa: EUR

**GLAMBAS** u Chimenea línea contemporánea modelo Glam de Bastida. Medidas: 145 x 2 x 73 cm
Líneas depuradas, volúmenes equilibrados, estilizados, geométricos, racionales. El mármol, la piedra pulida, el ladrillo, la combinación creativa de los materiales... Chimeneas diseñadas de acuerdo con las tendencias mas actuales, que acentúan la modernidad de cualquier hogar. · Medidas: 145 x 2 x 73 cm · Mármol caramelo · Recuperador D 1200 HORIZON
