# Paneles para techos suspendidos fonoabsorbentes, sistema Focus™ Fixiform E de Ecophon. Crea transiciones bien definidas entre los distintos niveles del techo, Medidas: 1200x600x20 mm

- Propiedad del archivo: CONSTRUNARIO
- Formato: FIEBDC-3/2012
- Programa: Construnario Versión 3.51
- Fecha de los precios: 08/03/2024
- Divisa: EUR

**FOCUSFIXDS_1260** m Paneles para techos suspendidos fonoabsorbentes, sistema Focus™ Fixiform E de Ecophon. Crea transiciones bien definidas entre los distintos niveles del techo, Medidas: 1200x600x20 mm
Ecophon Focus™ Fixiform Ds crea transiciones bien definidas entre los distintos niveles del techo para acomodar diversas instalaciones de servicios en el techo, o bien añadir forma y estructura a la estancia. Las placas se entregan planas y, antes de ser instaladas, se pliegan in situ a 90 grados. • Absorción clase A • Cantos pintados • Placas plegables para realizar cambios de nivel in situ
