# Paneles para falso techo, Gedina™ A de Ecophon. Montaje fácil. Medidas: 600x600x15

- Propiedad del archivo: CONSTRUNARIO
- Formato: FIEBDC-3/2012
- Programa: Construnario Versión 3.51
- Fecha de los precios: 08/03/2024
- Divisa: EUR

**GEDINAA_6060** m Paneles para falso techo, Gedina™ A de Ecophon. Montaje fácil. Medidas: 600x600x15
Ecophon Gedina™ A presenta un sistema de retícula vista en el que los paneles se desmontan individualmente para acceder fácilmente a la cámara sobre falso techo. Ecophon Gedina™ ha sido diseñado para aplicaciones que requieran un techo suspendido fácil de instalar que cumpla con los requisitos de funcionalidad estándar. • Absorción clase A • Cantos tratados y sin tratar • Fácil de instalar y desmontar
