# Paneles fonoabsorbentes, Hygiene Performance™ Wall de Ecophon. Medidas: 1200x600x40

- Propiedad del archivo: CONSTRUNARIO
- Formato: FIEBDC-3/2012
- Programa: Construnario Versión 3.51
- Fecha de los precios: 08/03/2024
- Divisa: EUR

**PERWALL_1260** m Paneles fonoabsorbentes, Hygiene Performance™ Wall de Ecophon. Medidas: 1200x600x40
Ecophon Hygiene Performance™ Wall es un sistema de paneles fonoabsorbentes fácil de limpiar y con planchas verticales muy adecuadas para zonas húmedas. Los paneles soportan un grado avanzado de limpieza; por ejemplo, un lavado regular de vapor y presión alta/baja. • Absorción clase A • Revestimiento Akutex HS con bordes pintados • Para zonas húmedas con un grado avanzado de limpieza
