# Paneles fonoabsorbentes, Hygiene Performance™ Care Wall de Ecophon. Medidas: 2700x1200x40

- Propiedad del archivo: CONSTRUNARIO
- Formato: FIEBDC-3/2012
- Programa: Construnario Versión 3.51
- Fecha de los precios: 08/03/2024
- Divisa: EUR

**CARWALL_2712** m Paneles fonoabsorbentes, Hygiene Performance™ Care Wall de Ecophon. Medidas: 2700x1200x40
Ecophon Hygiene Performance™ Care Wall es un sistema de paneles fonoabsorbentes fácil de limpiar, para aplicaciones sanitarias u otras zonas con un elevado estándar de higiene. La superficie resiste a los detergentes y desinfectantes más habituales. Los paneles soportan un lavado de vapor. • Absorción clase A • Revestimiento Akutex HS y bordes tratados • Panel de pared fácil de limpiar y desinfectable
