# Paneles acústico de pared, Akusto™ One de Ecophon. Disponible en forma de cuadrado, rectángulo o círculo. Medidas: Ø1192x40

- Propiedad del archivo: CONSTRUNARIO
- Formato: FIEBDC-3/2012
- Programa: Construnario Versión 3.51
- Fecha de los precios: 08/03/2024
- Divisa: EUR

**AKUSONE_1192** m Paneles acústico de pared, Akusto™ One de Ecophon. Disponible en forma de cuadrado, rectángulo o círculo. Medidas: Ø1192x40
Ecophon Akusto™ One es un panel para aplicaciones de pared, disponible en forma de cuadrado, rectángulo o círculo. Gracias a sus muchos formatos y colores, ofrece innumerables posibilidades de diseño. • Absorción clase A • Borde recto y pintado en blanco o gris • Cree innovadores diseños para la pared
