# Banco de madera con estructura metálica modelo Bru de Lurkoi. 180 x 60 x 42

- Propiedad del archivo: CONSTRUNARIO
- Formato: FIEBDC-3/2012
- Programa: Construnario Versión 3.51
- Fecha de los precios: 21/11/2022
- Divisa: EUR

**BRULUR** u Banco de madera con estructura metálica modelo Bru de Lurkoi. 180 x 60 x 42
Suministro de asiento BRU Ref. DUR.BRU compuesto por un banco de madera con estructura metálica. Dimensiones 180 x 60 x 42. Peso 90 kg. Materiales y acabados: Madera de Alerce PEFC. Fabricado en acero galvanizado y pintura al horno. Pintura en base a poliéster, con espesor superior a 80 micras (ISO 2630). Con resistencia de más de 1000h de niebla salina (ISO9227). Disponible en cualquier color RAL (comanda mínima de 5 unidades). Tornillería de acero inoxidable. Instalación: Fijación al suelo mediante dos pernos roscados M8 a insertar en un agujero previamente realizado en el pavimento y rellenado con resina epoxi o taco químico. Mantenimiento: No se precisa mantenimiento. Se puede mantener el color de la madera aplicando cualquier tipo de producto existente en el mercado para este propósito. La base de madera se puede reemplazar si es necesario.
