# Placa de calle con pulsadores, modelo iBLACK de Alcad. Sistemas de 2 hilos

- Propiedad del archivo: CONSTRUNARIO
- Formato: FIEBDC-3/2012
- Programa: Construnario Versión 3.51
- Fecha de los precios: 30/11/2022
- Divisa: EUR

**9660066** u Placa de calle con pulsadores, modelo iBLACK de Alcad. Sistemas de 2 hilos
Descripción Placa de calle iBLACK con pulsadores. Se utiliza en sistemas 2 hilos. Esta placa dispone de 1 pulsador de llamada y 1 ventana para módulo de placa de calle. Placa de calle Sistema modular de placas de calle que se compone de módulos de pulsadores en perfil continuo de aluminio, los cuales incorporan una o dos ventanas para alojamiento de diferentes módulos superiores: módulo con grupo fónico, módulo con tele cámara, ...
