# Lámina PVC-P, RENOLIT ALKORPLAN LA Classics 35A77-001 de Renolit. 1,5 mm. Gris. Doblada con fieltro 300 gr/m2 (15 m x 2,05 m)

- Propiedad del archivo: CONSTRUNARIO
- Formato: FIEBDC-3/2012
- Programa: Construnario Versión 3.51
- Fecha de los precios: 02/06/2023
- Divisa: EUR

**35A77001** m2 Lámina PVC-P, RENOLIT ALKORPLAN LA Classics 35A77-001 de Renolit. 1,5 mm. Gris. Doblada con fieltro 300 gr/m2 (15 m x 2,05 m)
Precio: 20.12
Lámina impermeabilizante RENOLIT RENOLIT ALKORPLAN LA 35A77-001 doblada con fieltro de poliéster de 300 gr/m2 y de 1,5 mm de espesor en color gris para cubiertas ajardinadas.
