# Perfil de fijación lineal perimétrico RENOLIT ALKORPLUS de Renolit 81103-001

- Propiedad del archivo: CONSTRUNARIO
- Formato: FIEBDC-3/2012
- Programa: Construnario Versión 3.51
- Fecha de los precios: 02/06/2023
- Divisa: EUR

**81103_001** u Perfil de fijación lineal perimétrico RENOLIT ALKORPLUS de Renolit 81103-001
Precio: 18.95
Perfil de acero galvanizado RENOLIT RENOLIT ALKORPLUS 81103-001, de 5 mm de espesor, con perforaciones alternas de 6 a 10 mm de diámetro para permitir la fijación lineal de las bandas de membranas impermeabilizantes de petos en cubiertas realizadas con membranas RENOLIT ALKORPLAN, en barras de 2,25 m de longitud
