# Adhesivo poliuretano Dualfix, RENOLIT ALKORPLUS de Renolit 81065-200. Espuma PUR

- Propiedad del archivo: CONSTRUNARIO
- Formato: FIEBDC-3/2012
- Programa: Construnario Versión 3.51
- Fecha de los precios: 02/06/2023
- Divisa: EUR

**81065_200** u Adhesivo poliuretano Dualfix, RENOLIT ALKORPLUS de Renolit 81065-200. Espuma PUR
Precio: 337.00
Adhesivo poliuretano RENOLIT RENOLIT ALKORPLUS 81065-200 DUALFIX. Bombona bajo presión. Para encolado de aislamientos térmicos y lámina RENOLIT ALKORPLAN A y RENOLIT ALKORPLAN LA.
