# Estuche boquillas RENOLIT ALKORPLUS de Renolit 81065-202. Para kit para Dualfix

- Propiedad del archivo: CONSTRUNARIO
- Formato: FIEBDC-3/2012
- Programa: Construnario Versión 3.51
- Fecha de los precios: 02/06/2023
- Divisa: EUR

**81065_202** u Estuche boquillas RENOLIT ALKORPLUS de Renolit 81065-202. Para kit para Dualfix
Precio: 2.86
Estuche con 25 boquillas para Kit de accesorios de Dualfix RENOLIT RENOLIT ALKORPLUS 81065-202
