# Enlace a tubo 80 mm, RENOLIT ALKORPLAN de Renolit 81088-093

- Propiedad del archivo: CONSTRUNARIO
- Formato: FIEBDC-3/2012
- Programa: Construnario Versión 3.51
- Fecha de los precios: 02/06/2023
- Divisa: EUR

**81088_093** u Enlace a tubo 80 mm, RENOLIT ALKORPLAN de Renolit 81088-093
Precio: 8.91
Enlaces a tubo preformado RENOLIT RENOLIT ALKORPLAN 81088-093, en pvc-p homogéneo, color gris claro, para diámetro 80 mm y con altura 60 mm
