# Plancha colaminada 2x1m RENOLIT ALKORPLAN F Bright de Renolit 81179-704/0030. Cool Roof Blanco

- Propiedad del archivo: CONSTRUNARIO
- Formato: FIEBDC-3/2012
- Programa: Construnario Versión 3.51
- Fecha de los precios: 02/06/2023
- Divisa: EUR

**81179_704_0010** u Plancha colaminada 2x1m RENOLIT ALKORPLAN F Bright de Renolit 81179-704/0030. Cool Roof Blanco
Precio: 52.71
Chapa de acero galvanizado de 2 m x 1 m y de 0,6 mm de espesor, revestida por una de sus caras con lámina de pvc-p, en color blanco, RENOLIT RENOLIT ALKORPLAN 81179-704/0030 ,de 0,8 mm de espesor y con un peso de 5,8 kg/m2. Se suministra en pallet de 30 ud
