# Servicio de soldaura, taladro y roscao de CRC

- Propiedad del archivo: CONSTRUNARIO
- Formato: FIEBDC-3/2012
- Programa: Construnario Versión 3.51
- Fecha de los precios: 13/01/2023
- Divisa: EUR

**SOLTACRC** u Servicio de soldaura, taladro y roscao de CRC
Nuestro equipo cuenta con una gran experiencia, garantizando la mejor calidad en el acabado final de las piezas. Disponemos de los equipos para soldar cualquier material, disponemos de MIG (Electrodo) y TIG (Soldadura con hilo continuo). Para el taladrado o roscado de sus piezas disponemos de máquinas con avance automático con transmisión por engranes capacidad de taladro de hasta 40mm y una bancada fija de 500×600.
