# Adhesivo cementoso C1TE Argocola Élite 200, referencia 350006 de Danosa. Porcelánico interiores y piscinas. Blanco

- Propiedad del archivo: CONSTRUNARIO
- Formato: FIEBDC-3/2012
- Programa: Construnario Versión 3.51
- Fecha de los precios: 19/01/2023
- Divisa: EUR

**350006DAN** u Adhesivo cementoso C1TE Argocola Élite 200, referencia 350006 de Danosa. Porcelánico interiores y piscinas. Blanco
Precio: 12.00
Adhesivo cementoso C1TE Argocola Élite 200, referencia 350006 de Danosa. Porcelánico interiores y piscinas. Blanco Apariencia Polvo Color Gris/Blanco Densidad aparente 1,30 Kg./L Intervalo granulométrico 0/0.5 mm. Agua de amasado 29% Tiempo de vida de la mezcla aprox. 2 horas Tiempo de ajuste de piezas aprox. 30 min Relleno de juntas aprox. 24 horas Rendimiento aprox. 4,5 Kg./m2 Clasificación según UNE EN 12004 C1TE Adherencia inicial = 0,5 MPa Adherencia tras inmersión en agua = 0,5 MPa Adherencia después de envejecimiento con calor = 0,5 MPa Adherencia tras ciclos hielo-deshielo = 0,5 MPa Tiempo abierto = 30 min. Deslizamiento = 0,5 mm. ARGOCOLA ÉLITE 200 es un adhesivo cementoso de altas prestaciones formulado a base de cemento Pórtland, áridos seleccionados, aditivos orgánicos y polímeros que le otorgan una extraordinaria trabajabilidad y adherencia. Código EAN: 8436564491558
