# Banda para refuerzo de codos y entranques Fonodan 130, referencia 610209 de Danosa. Espesor: 4 mm. Medidas: 0,132 x 10

- Propiedad del archivo: CONSTRUNARIO
- Formato: FIEBDC-3/2012
- Programa: Construnario Versión 3.51
- Fecha de los precios: 19/01/2023
- Divisa: EUR

**610209DAN** m Banda para refuerzo de codos y entranques Fonodan 130, referencia 610209 de Danosa. Espesor: 4 mm. Medidas: 0,132 x 10
Precio: 2.88
Banda para refuerzo de codos y entranques Fonodan 130, referencia 610209 de Danosa. Espesor: 4 mm. Medidas: 0,132 x 10 Masa nominal 330 gr/ml EN 1849-1 Espesor 3.9 mm EN 1923 Tolerancia de espesor +/- 0,2 mm EN 823 Tolerancia Longitud y Anchura 1 % EN 822 Pérdida de Inserción, IL (1) > 17 dBA - Rigidez dinámica < 100 MN/m3 EN 29052-1 Trabajo de histéresis > 2 Nm EN 3386-1 Deformación remanente 24h, 50% comp., 23ºC < 35 % EN 1856 Resistencia a la tracción: longitudinal > 450 kPa EN 1798 Temperatura de trabajo > 10 oC - Reacción al fuego B s1 d0 Euroclase EN 13501-1 Conductividad térmica del polietileno reticulado 0.050 w/mºK EN 12667 EN 12939 El FONODAN 130 es un producto bicapa formado por una membrana autoadhesiva de alta densidad y un polietileno químicamente reticulado termosoldado al anterior. Acústicamente el FONODAN 130 funciona creando junto al Fonodan BJ un sistema masa-resorte-masa. Código EAN: 8436035853427
