# Desolidarizador de muros Impactodan, referencia 620042 de Danosa. Espesor: 10 mm

- Propiedad del archivo: CONSTRUNARIO
- Formato: FIEBDC-3/2012
- Programa: Construnario Versión 3.51
- Fecha de los precios: 19/01/2023
- Divisa: EUR

**620042DAN** m Desolidarizador de muros Impactodan, referencia 620042 de Danosa. Espesor: 10 mm
Precio: 1.99
Desolidarizador de muros Impactodan, referencia 620042 de Danosa. Espesor: 10 mm Espesor 10 mm EN 1923 Tolerancia de espesor < 1 % EN 823 Tolerancia Longitud y Anchura < 1 % EN 822 Densidad nominal 30 kg/m3 EN 845 Trabajo de histéresis > 1.9 Nm - Deformación remanente (24h comprimido al 50%) < 35 % EN 1856 Reacción al fuego F Euroclase EN 13501-1 Conductividad térmica a 20ºC 0.040 W/m.ºC ISO 8302 Módulo de elasticidad > 2 kPa - Rigidez dinámica < 100 MN/m3 EN 29052-1 Carga para una deformación del 25% > 30 kPa EN 3386-1 El Desolidarizador de muros Impactodan es una lámina flexible de polietileno reticulado de celda cerrada que proporciona al producto una estructuración interna elástica. - Se presenta dentro de un sistema, recogido en Documento Idoneidad Técnica nº 439 con ensayos in situ y una detallada instalación que facilita un seguimiento correcto de obra. - Al dejar el tabique flotante y, por tanto la unión elástica entre este y el forjado hace que disminuyan las transmisiones laterales vía estructural, mejorando ostensiblemente el aislamiento acústico. - Al estar compuesta por la misma materia prima que el IMPACTODAN aporta continuidad al sistema de amortiguamiento a ruido de impacto. - Su rápida, fácil y eficaz instalación mejora los tiempos de montaje obteniendo un mayor rendimiento en su colocación (m2/hora.hombre) - Su buena elasticidad bajo carga continua en el tiempo es la manifestación de su utilidad, preservando sus propiedades acústicas a lo largo del tiempo. - Su alta resistencia a la humedad y a la difusión del vapor hace que actúe como agente de corte capilaridad. - Su buena conductividad térmica lo hace idóneo como corte de puentes térmicos, con el ahorro de energía que supone Código EAN: 8436035850495
