# Cinta de solape 70, referencia 620045 de Danosa. Espesor: 3 mm

- Propiedad del archivo: CONSTRUNARIO
- Formato: FIEBDC-3/2012
- Programa: Construnario Versión 3.51
- Fecha de los precios: 19/01/2023
- Divisa: EUR

**620045DAN** m Cinta de solape 70, referencia 620045 de Danosa. Espesor: 3 mm
Precio: 0.81
Cinta de solape 70, referencia 620045 de Danosa. Espesor: 3 mm Espesor 3 mm EN 1923 Tolerancia de espesor < 1 % EN 823 Tolerancia Longitud y Anchura < 1 % EN 822 Densidad nominal 30 kg/m3 EN 845 Trabajo de histéresis > 1.9 Nm - Deformación remanente (24h comprimido al 50%) < 35 % EN 1856 Reacción al fuego F Euroclase EN 13501-1 Conductividad térmica a 20ºC 0.040 W/m.ºC ISO 8302 Módulo de elasticidad > 2 kPa - Rigidez dinámica < 100 MN/m3 EN 29052-1 Carga para una deformación del 25% > 30 kPa EN 3386-1 La Cinta de solape 70 es una lámina flexible autoadhesiva de polietileno reticulado de celda cerrada que proporciona al producto una estructuración interna elástica. - Se presenta dentro de un sistema, recogido en Documento Idoneidad Técnica nº 439 con ensayos in situ y una detallada instalación que facilita un seguimiento correcto de obra. - Al estar compuesta por el misma materia prima que el IMPACTODAN aporta continuidad al sistema de amortiguamiento a ruido de impacto. - Su gran flexibilidad permite forrar instalaciones evitando que se produzcan puentes acústicos no deseados. - Su rápida, fácil y eficaz instalación mejora los tiempos de montaje obteniendo un mayor rendimiento en su colocación (m2/hora.hombre) - Su alta resistencia a la humedad y a la difusión del vapor evita que se introduzca los finos del mortero en las juntas del IMPACTODAN. - Su buena conductividad térmica lo hace idóneo en sistemas de calefacción radiante, evitando que se creen puentes térmicos en las juntas. - Su buena elasticidad bajo carga continua en el tiempo es la manifestación de su utilidad, preservando sus propiedades acústicas a lo largo del tiempo. - Es inerte al ataque de microorganismos asegurando su durabilidad en el tiempo. Código EAN: 8436035850501
