# Revestimiento impermeabilizante de resina acrilica acuosa, Revestidan Tile Teja, referencia 760051 de Danosa.15 L

- Propiedad del archivo: CONSTRUNARIO
- Formato: FIEBDC-3/2012
- Programa: Construnario Versión 3.51
- Fecha de los precios: 19/01/2023
- Divisa: EUR

**760051DAN** l Revestimiento impermeabilizante de resina acrilica acuosa, Revestidan Tile Teja, referencia 760051 de Danosa.15 L
Precio: 14.65
Revestimiento impermeabilizante de resina acrilica acuosa, Revestidan Tile Teja, referencia 760051 de Danosa.15 L Apariencia Película brillante y opaca Densidad 1,08 ± 0,05 gr/ml Viscosidad Stomer (a 23ºC) 70 ± 10 KU Tiempo de secado 12 horas Color Teja Revestimiento impermeabilizante de resina acrílica acuosa, para consolidación e hidrofugación pigmentada de tejados. Código EAN: 8436035853663
