# Módulos INC

- Propiedad del archivo: CONSTRUNARIO
- Formato: FIEBDC-3/2012
- Programa: Construnario Versión 3.51
- Fecha de los precios: 25/01/2023
- Divisa: EUR
- Código: honeywell-li (15/02/2023)

**C1013HLS-4701** Módulos INC

| Código | Ud | Descripción | Rendimiento |
|---|---|---|---|
| INC | u | Unidad de control central | 1.000 |
| INC-DAL | u | Unidad de control central con puertos DAL | 1.000 |
| INC-DANTE | u | Unidad de control central con protocolo DANTE | 1.000 |
| INC-A | u | Unidad de control central con E/S de Audio | 1.000 |
| 585020 | u | Módulo para 8 lineas de altavoces VONE (material) | 1.000 |

## Precios auxiliares

**INC** u Unidad de control central
Suministro e instalación de INC, unidad de control central del sistema VARIODYN ONE.
Se encarga de gestionar y supervisar todos los componentes clave del sistema, incluidos los amplificadores de potencia, las líneas de altavoces, estaciones de llamada, etc. Cada INC admite 8 canales de amplificación con la máxima capacidad de corriente (5A) por canal y puede añadir hasta 48 líneas de altavoces utilizando hasta 6 módulos de líneas de altavoces con 8 líneas de altavoz cada uno. INC viene con un almacenamiento incorporado que puede ser utilizado para almacenar tanto la configuración como los archivos de audio. Los cuatro modelos diferentes disponibles de INC ofrecen flexibilidad para elegir el controlador con el módulo de extensión adecuado según sus necesidades. Permite el modo de funcionamiento como una matriz de relés, lo que le permite diseñar su sistema de forma eficiente según los requisitos de su proyecto.
Para montaje en armario rack de 19"", ocupa 2HU.
Totalmente instalado, programado y funcionando según planos y pliego de condiciones.
Modelo 585000 de Honeywell Life Safety

| Código | Ud | Descripción | Rendimiento |
|---|---|---|---|
| 585000 | u | INC (Intelligent Network Controller) (material) | 1.000 |
| WW00300 | u | Material complementario o pzas. E (material) | 5.000 |
| WW00400 | u | Pequeño material (material) | 10.000 |
| ATC99999 | h | Programación oficial especializado (mano de obra) | 20.000 |
| ATC00400 | h | Cuadrilla albañilería formada por oficial 1ª instalador y ayudante especialista. (mano de obra) | 0.500 |

**INC-DAL** u Unidad de control central con puertos DAL
Suministro e instalación de INC-D, unidad de control central del sistema VARIODYN ONE. Incluye 8 puertos DAL y 12 GPIOs.
Se encarga de gestionar y supervisar todos los componentes clave del sistema, incluidos los amplificadores de potencia, las líneas de altavoces, estaciones de llamada, etc. Cada INC admite 8 canales de amplificación con la máxima capacidad de corriente (5A) por canal y puede añadir hasta 48 líneas de altavoces utilizando hasta 6 módulos de líneas de altavoces con 8 líneas de altavoz cada uno. INC viene con un almacenamiento incorporado que puede ser utilizado para almacenar tanto la configuración como los archivos de audio. Los cuatro modelos diferentes disponibles de INC ofrecen flexibilidad para elegir el controlador con el módulo de extensión adecuado según sus necesidades. Permite el modo de funcionamiento como una matriz de relés, lo que le permite diseñar su sistema de forma eficiente según los requisitos de su proyecto.
Para montaje en armario rack de 19"", ocupa 2HU.
Totalmente instalado, programado y funcionando según planos y pliego de condiciones.
Modelo 585000.21 de Honeywell Life Safety

| Código | Ud | Descripción | Rendimiento |
|---|---|---|---|
| 585000.23 | u | INC-A (Intelligent Network Controller) con E/S de audio (material) | 1.000 |
| WW00300 | u | Material complementario o pzas. E | 5.000 |
| WW00400 | u | Pequeño material | 10.000 |
| ATC99999 | h | Programación oficial especializado | 20.000 |
| ATC00400 | h | Cuadrilla albañilería formada por oficial 1ª instalador y ayudante especialista. | 0.500 |

**INC-DANTE** u Unidad de control central con protocolo DANTE
Suministro e instalación de INC-DANTE, unidad de control central del sistema VARIODYN ONE. Incluye puerto de entradas/salidas DANTE (8in/8out) y 12GPIOs.
Se encarga de gestionar y supervisar todos los componentes clave del sistema, incluidos los amplificadores de potencia, las líneas de altavoces, estaciones de llamada, etc. Cada INC admite 8 canales de amplificación con la máxima capacidad de corriente (5A) por canal y puede añadir hasta 48 líneas de altavoces utilizando hasta 6 módulos de líneas de altavoces con 8 líneas de altavoz cada uno. INC viene con un almacenamiento incorporado que puede ser utilizado para almacenar tanto la configuración como los archivos de audio. Los cuatro modelos diferentes disponibles de INC ofrecen flexibilidad para elegir el controlador con el módulo de extensión adecuado según sus necesidades. Permite el modo de funcionamiento como una matriz de relés, lo que le permite diseñar su sistema de forma eficiente según los requisitos de su proyecto.
Para montaje en armario rack de 19"", ocupa 2HU.
Totalmente instalado, programado y funcionando según planos y pliego de condiciones.
Modelo 585000.22 de Honeywell Life Safety

| Código | Ud | Descripción | Rendimiento |
|---|---|---|---|
| 585000.23 | u | INC-A (Intelligent Network Controller) con E/S de audio | 1.000 |
| WW00300 | u | Material complementario o pzas. E | 5.000 |
| WW00400 | u | Pequeño material | 10.000 |
| ATC99999 | h | Programación oficial especializado | 20.000 |
| ATC00400 | h | Cuadrilla albañilería formada por oficial 1ª instalador y ayudante especialista. | 0.500 |

**INC-A** u Unidad de control central con E/S de Audio
Suministro e instalación de INC-A, unidad de control central del sistema VARIODYN ONE. Con 6 entradas/salida de audio y 12GPIOs
Se encarga de gestionar y supervisar todos los componentes clave del sistema, incluidos los amplificadores de potencia, las líneas de altavoces, estaciones de llamada, etc. Cada INC admite 8 canales de amplificación con la máxima capacidad de corriente (5A) por canal y puede añadir hasta 48 líneas de altavoces utilizando hasta 6 módulos de líneas de altavoces con 8 líneas de altavoz cada uno. INC viene con un almacenamiento incorporado que puede ser utilizado para almacenar tanto la configuración como los archivos de audio. Los cuatro modelos diferentes disponibles de INC ofrecen flexibilidad para elegir el controlador con el módulo de extensión adecuado según sus necesidades. Permite el modo de funcionamiento como una matriz de relés, lo que le permite diseñar su sistema de forma eficiente según los requisitos de su proyecto.
Para montaje en armario rack de 19"", ocupa 2HU.
Totalmente instalado, programado y funcionando según planos y pliego de condiciones.
Modelo 585000.23 de Honeywell Life Safety

| Código | Ud | Descripción | Rendimiento |
|---|---|---|---|
| 585000.23 | u | INC-A (Intelligent Network Controller) con E/S de audio | 1.000 |
| WW00300 | u | Material complementario o pzas. E | 5.000 |
| WW00400 | u | Pequeño material | 10.000 |
| ATC99999 | h | Programación oficial especializado | 20.000 |
| ATC00400 | h | Cuadrilla albañilería formada por oficial 1ª instalador y ayudante especialista. | 0.500 |

## Recursos

**585000** u INC (Intelligent Network Controller)
· Funcionamiento en modode matriz de relés para asignar dinámicamente los canales de amplificación a los circuitos de altavoces
· Admite hasta 8 canales de amplificación (máx. 500W por canal)
· Admite hasta 8 audios simultáneos por controlador
· Hasta 48 líneas de altavoces divididos en 6 módulos con 8 salidas de línea cada uno (máx. 500W por línea de altavoces)
· Panel frontal intuitivo que le permite comprender fácilmente el estado del sistema
· Memoria integrada para la configuración y los archivos de audio (0,9 GB/5horas)
· Software de puesta en marcha
· Protocolo Modbus a través de un enlace serie (RS485) para integrarse con la interfaz Modbus de terceros
· Capacidad de DSP avanzada ofreciendo flexibilidad para ajustar y guardar los siguientes parámetros / canales del amplificador
-Volumen
-Filtros de paso alto/bajo
-Ecualizador paramétrico
-Control del rango dinámico
-Retardo

**585000.23** u INC-A (Intelligent Network Controller) con E/S de audio
Con 6 entradas/salida de audio y 12GPIOs
· Funcionamiento en modode matriz de relés para asignar dinámicamente los canales de amplificación a los circuitos de altavoces
· Admite hasta 8 canales de amplificación (máx. 500W por canal)
· Admite hasta 8 audios simultáneos por controlador
· Hasta 48 líneas de altavoces divididos en 6 módulos con 8 salidas de línea cada uno (máx. 500W por línea de altavoces)
· Panel frontal intuitivo que le permite comprender fácilmente el estado del sistema
· Memoria integrada para la configuración y los archivos de audio (0,9 GB/5horas)
· Software de puesta en marcha
· Protocolo Modbus a través de un enlace serie (RS485) para integrarse con la interfaz Modbus de terceros
· Capacidad de DSP avanzada ofreciendo flexibilidad para ajustar y guardar los siguientes parámetros / canales del amplificador
-Volumen
-Filtros de paso alto/bajo
-Ecualizador paramétrico
-Control del rango dinámico
-Retardo
-6 entradas/salidas de audio
-Las entradas de audio pueden conectarse con dispositivos de micrófono o fuentes de audio.
-Las entradas de audio pueden conectarse con sensores de micrófono para el Control automático del volumen.
-Las salidas de audio se pueden conectar con dispositivos/sistemas de audio externos.
-12 Entradas/salidas de contacto
-4 puertos configurables como de entrada con supervisión o de salida
-4 puertos configurables como entrada sin supervisión o salida
-4 puertos de entrada sin supervisión
