# Barandilla autportante de Securman. Cubiertas no transitables, terrados y casetones

- Propiedad del archivo: CONSTRUNARIO
- Formato: FIEBDC-3/2012
- Programa: Construnario Versión 3.51
- Fecha de los precios: 26/01/2023
- Divisa: EUR

**BARAAUT** m Barandilla autportante de Securman. Cubiertas no transitables, terrados y casetones
Suministro e Instalación de Barandillas autoportantes o contrapesadas. Para cubiertas no transitables, terrados y casetones. Conformes al CTE (Código Técnico de la Edificación). Homologadas según EN 14122-4. Material: Aluminio anodizado o Acero galvanizado en caliente.
