# Pintura plástica satinada referencia 1266 de Kolmer. Interior/exterior

- Propiedad del archivo: CONSTRUNARIO
- Formato: FIEBDC-3/2012
- Programa: Construnario Versión 3.51
- Fecha de los precios: 02/02/2023
- Divisa: EUR

**1266KOL** l Pintura plástica satinada referencia 1266 de Kolmer. Interior/exterior
• Pintura fabricada con dispersiones copolímeras vinil veovas. • Indicada para acabados exteriores e interiores de alta decoración. • Pintado y repintado de paredes y techos.
