# Sensor de presión de alta calidad montado a separador de Wika

- Propiedad del archivo: CONSTRUNARIO
- Formato: FIEBDC-3/2012
- Programa: Construnario Versión 3.51
- Fecha de los precios: 02/02/2023
- Divisa: EUR

**SENSPRE** u Sensor de presión de alta calidad montado a separador de Wika
Limpieza rápida sin residuos Conexión clamp, desmontable rápidamente para facilitar la limpieza y el intercambio de la junta Adecuado para procesos SIP y CIP
