# Estufa de pellets de aire modelo Sonia 7 de Fabrilor

- Propiedad del archivo: CONSTRUNARIO
- Formato: FIEBDC-3/2012
- Programa: Construnario Versión 3.51
- Fecha de los precios: 09/02/2023
- Divisa: EUR

**SONIA7** u Estufa de pellets de aire modelo Sonia 7 de Fabrilor
Estufa de aire con ventilación forzada con 5 potencia de trabajo y modulación constante. Para un buen rendimiento de la estufa, es muy importante la calidad del combustible y la salida de humos. DE SERIE * Programación semanal * Sistema automático de encendido y apagado * Cenicero extraíble * Mando a Distancia * Display de control * Termostato de seguridad * Cristal resistente a 800º * Brasero en acero cincado * Sonda ambiente * Regulación con 5 niveles de potencia * Dispersador aire frontal * Modulación * Wifi (opcional)
