# Sonda inteligente para detección de concentración de humedad relativa, modelo AIRSENS RF RH de S&P. Radiofrecuencia

- Propiedad del archivo: CONSTRUNARIO
- Formato: FIEBDC-3/2012
- Programa: Construnario Versión 3.51
- Fecha de los precios: 06/03/2023
- Divisa: EUR

**5416025400** u Sonda inteligente para detección de concentración de humedad relativa, modelo AIRSENS RF RH de S&P. Radiofrecuencia
Precio: 205.25
Sonda inteligente que detecta la concentración de humedad relativa y envía señal por radiofrecuencia sin cables hacia receptor REC.AIRSENS RF (necesario). Diseñadas para crear sistemas de demanda controlada de ventilación sin la necesidad de instalar un control intermedio. Estas sondas pueden conectarse a ventiladores AC, ECOWATT (EC) o variador de frecuencia VFTM. Principales características: • 4 modos de funcionamiento: - Salida relé - Salida 0-10V - Salida 2-10V - Control total mediante comunicación Modbus • Consigna ajustable. • Indicador nivel calidad aire (difusor 3-LEDs). • Ajuste intensidad difusor 3-LEDs.
