# Banco público urbano modelo ECO HDPE de Saludes

- Propiedad del archivo: CONSTRUNARIO
- Formato: FIEBDC-3/2012
- Programa: Construnario Versión 3.51
- Fecha de los precios: 14/02/2023
- Divisa: EUR

**ECOHDPE** u Banco público urbano modelo ECO HDPE de Saludes
Bancos públicos urbanos muy resistentes contra los agentes ambientales y el vandalismo. Ergonómicos y fáciles de mantener, son ideales para parques, calles y zonas monumentales.
