# Adaptador de tubería de 27mm a 25mm, rojo, tipo hembra-macho, referencia 9-10946 de Carrier

- Propiedad del archivo: CONSTRUNARIO
- Formato: FIEBDC-3/2012
- Programa: Construnario Versión 3.51
- Fecha de los precios: 12/04/2023
- Divisa: EUR

**910946** u Adaptador de tubería de 27mm a 25mm, rojo, tipo hembra-macho, referencia 9-10946 de Carrier
Adaptador de tubería de 27mm a 25mm. Color rojo. Tipo hembra-macho.
