# Grapa de sujeción para tubería. Montaje para techo o pared. 25 ud, referencia 9-10954-25 de Carrier

- Propiedad del archivo: CONSTRUNARIO
- Formato: FIEBDC-3/2012
- Programa: Construnario Versión 3.51
- Fecha de los precios: 12/04/2023
- Divisa: EUR

**91095425** u Grapa de sujeción para tubería. Montaje para techo o pared. 25 ud, referencia 9-10954-25 de Carrier
Grapa de sujeción para tubería. Montaje para techo o pared. 25 unidades.
