# Pulsador manual de evacuación direccionable, verde. Dimensiones: 87x87x26mm. Referencia DM3000G de Carrier

- Propiedad del archivo: CONSTRUNARIO
- Formato: FIEBDC-3/2012
- Programa: Construnario Versión 3.51
- Fecha de los precios: 12/04/2023
- Divisa: EUR

**DM3000G** u Pulsador manual de evacuación direccionable, verde. Dimensiones: 87x87x26mm. Referencia DM3000G de Carrier
Pulsador manual de evacuación direccionable de color verde para interiores con un indicador funcional. Se entrega completo con elemento reseteable, conector de prueba y llave de prueba. Dispone de múltiples accesorios opcionales para facilitar la mayoría de los requisitos de instalación en interiores, configuración electrónica y el direccionamiento de forma inalámbrica. Cristal y caja de montaje superficial incluido, material ABS, color rojo. IP41. Dimensiones: 87x87x26mm.
