# Pulsador analógico para montar en superficie, serie 990. Aislador interno, con led indicador de estado y llave de prueba. Rojo, referencia DMN990I de Carrier

- Propiedad del archivo: CONSTRUNARIO
- Formato: FIEBDC-3/2012
- Programa: Construnario Versión 3.51
- Fecha de los precios: 12/04/2023
- Divisa: EUR

**DMN990I** u Pulsador analógico para montar en superficie, serie 990. Aislador interno, con led indicador de estado y llave de prueba. Rojo, referencia DMN990I de Carrier
Pulsador manual de alarma analógico, serie 990, para centrales analógicas de Aritech. Aislador interno, con led indicador de estado y llave de prueba. Conexionado mediante terminales, montaje en superficie. Cristal y caja de montaje superficial incluido, material ABS, color rojo. IP24. Dimensiones: 89x93x27,5mm. Certificados: CE y CPR (EN54 parte 11).
