# Micrófono de bombero, referencia EST-DFMS de Carrier

- Propiedad del archivo: CONSTRUNARIO
- Formato: FIEBDC-3/2012
- Programa: Construnario Versión 3.51
- Fecha de los precios: 12/04/2023
- Divisa: EUR

**ESTDFMS** u Micrófono de bombero, referencia EST-DFMS de Carrier
Micrófono de bombero. Micrófono monitoreado y conexión del módulo de micrófono al sistema. Una tecla de evacuación dedicada. 3 teclas totalmente programables con la posibilidad de conectar hasta cinco extensiones de 20 teclas. Incorpora 2 entradas de contacto y 2 salidas de relé. POE o fuente de alimentación basada en un cargador externo.
